# Fernwärmerarbeiten (Leitungsbau) Duisburg, Schlenksiedlung
Angebotsaufforderung (GAEB 90, DA83)
Währung: EUR

## Fernwärmerarbeiten (Leitungsbau) Duisbur
Datum: 12.03.26

*Hinweis*
Bauvorhaben

47055 Duisburg

Bussardstraße 1-7, 2-6
Buchholzstraße 2-26
Zum Lith 86-116
Im Schlenk 15-53

Verlegung einer Fernwärmeleitung über eine Trassenlänge
von ca. 770 m in einer Tiefe von 1,0 - 1,2 m inklusive
Rohrleitungsbau im offenem Rohrgraben.

Alle Rechnungen/Abschlagszahlungen werden an folgende
Gesellschaft gestellt:

Acopio Facility GmbH & Co. KG
Essener Straße 66
46047 Oberhausen

Ausführungszeitraum: ab 01. August 2026 (in Abstimmung
mit dem Tiefbau)

Fertigstellung 31. Dezember 2027

*Hinweis*
Inhaltsverzeichnis zu den Technischen Vorbemerkungen
(Bauausf.)

1.  Art und Umfang der Leistung
1.1  Gegenstand der Ausschreibung
1.1.1  Aufbruch und Erdarbeiten
1.1.2  Entwässerungsarbeiten
1.1.3  Tragschichten
1.1.4  Deckschichten
1.1.5  Randbefestigung
1.1.6  Sonstiges
1.2  Beschreibung der Baustelle
1.2.1  Lage, Grenze
1.2.2  Trinkwasserschutzzone
1.2.3  Verkehrssituation
1.2.4  Bebauung
1.2.5  Leitungen
1.2.6  Schutz von Gebäuden/ Objekten und Anlagen
1.2.7  Kampfmittel
1.2.8  Untergrund/ Unterbau/ vorhandener Baukörper
1.2.9  Zufahrt zur Baustelle
1.2.10  Baustelleneinrichtung
1.2.11  Sicherung des Arbeitsstellenbereiches
1.2.12  Unfallverhütung
1.2.13  Verkehrsführung in
und um den Bereich der Arbeitsstelle/ Baustelle
1.2.14  Verkehrsrechtliche Anordnung, Genehmigungen
1.2.15  Landschafts- bzw.
Baumschutz im Bereich der
  Baustelle

2.  Ausführungsunterlagen
2.1  Unterlagen der AG
2.2  Allgemeine Konstruktionsmerkmale
2.3  Von der AN zu erstellende bzw. zu
beschaffende
  Ausführungsunterlagen

3.  Ausführung
3.1  Vertragliche Leistungen
3.1.1  Zeitlicher und technischer Ablauf
3.1.2  Vertragliche Leistungen für Dritte und von
Dritten
3.2  Materialien, Baustoffe, Geräte
3.2.1  Lieferungen von Baustoffen allgemein
3.2.2  Lieferung von
Recyclingbaustoffen (RCL)
3.2.3  Lieferung von Asphalt
3.2.4  Lieferung von Beton
3.2.5  Lieferung sonstiger Materialien
3.2.6  Vorhandene Materialien
3.2.6.1  Teerhaltiger Straßenaufbruch
3.2.6.2  Sonstige Aushubmaterialien des Baukörpers
3.2.7  Geräte
3.2.8  Prüfzeugnisse und Eignungsprüfungen/
-nachweise
3.2.9  Eigenüberwachungsprüfungen
3.2.10  Kontrollprüfungen
3.2.11  Abzüge bei mangelhafter Lieferung und
Ausführung
3.2.12  Sonstiges
3.3  Mitgeltende Regelwerke
3.4  Aufmaß/ Abrechnung/ Abnahme/ Nachträge
3.4.1  Aufmaß
3.4.2  Abrechnung
3.4.3  Abnahme
3.4.3.1  Allgemeines zur Abnahme
3.4.3.2  Abnahme bei erbrachten Kanalbauarbeiten
3.4.3.3  Abnahme der Straßenbauarbeiten
3.4.4  Nachträge
3.5  Lieferantenbewertung

4.  Ausführungsfristen und Termine-

*Hinweis*
Technische Vorbemerkungen zur Bauausführung

1.  Art und Umfang der Leistung

1.1  Gegenstand der Ausschreibung

Verlegung einer Fernwärmeleitung über eine Trassenlänge
von ca. 770 m in einer Tiefe von 1,0 - 1,2 m inklusive
Rohrleitungsbau im offenem Rohrgraben.

1.2  Beschreibung der Baustelle
Die Acopio Facility GmbH & Co. KG beabsichtigt den Bau
einer privaten Fernwärmeleitung zur Versorgung ihrer
Liegenschaften in der Schlenksiedlung in Duisburg. Zu
diesem Zweck werden Leitungsverlegungsarbieten
ausgeschrieben. Der größte Teil der Strecke befindet
sich auf privatem Grund der Covivio. Allerdings sind
drei Straßenkreuzungen erforderlich (siehe Lageplan).

1.2.1  Lage, Grenze
Die Lage kann den Lageplan LP1 entnommen werden.
Die Baustelle befindet sich in der Schlenksiedlung in
Duisburg-Wahnheimerort. Die Covivio Immobilien GmbH
möchte ihre Liegenschaften über eine private
Fernwärmeleitung versorgen. Die Leitung beginnt im
Bereich des Gebäudes Bussardstraße 4/6. Von dort quert
die Leitung die öffentliche Bussardstraße in Richtung
Bussardstraße Hausnummer 7. Ab hier verläuft die
Leitung auf Privatgrund in Richtung der Straße Zum Lith
Hausnummern 86-94. Zwischen den Gebäuden/Hausnummern
Zum Lith 94 und 96 ist zum zweiten Mal die öffentliche
Bussardstraße zu queren. Die Leitung verläuft in
südliche Richtung auf privatem Grund der Covivio. Auf
Höhe der Hausnummern 104/106 verspringt die Leitung in
den öffentlichen Straßenbereich der Straße Zum Lith und
biegt in die Kranichstraße ein. Westlich des Gebäudes
Zum Lith 108 verläuft die Trasse wieder auf
Privateigentum. Die Leitung wird in westliche Richtung
geführt und endet an den Gebäuden Im Schlenk
15/17/21/23.

1.2.2  Trinkwasserschutzzone
[' '] ja '.die "Richtlinien für bautechnische Maßnahmen
an Straßen in Wasserschutzgebieten" (RiStWag) sind zu
beachten. '
[X] nein, keine Schutzzone nach: "Wasserschutzgebiete
in NRW"

1.2.3  Verkehrssituation
Die Bussardstraße und die Kranichstraße sind im
Plangebiet Einbahnstraßen. Für die Verlegung der
Fernwärme sind Vollsperrungen durch das
Tiefbauunternehmen erforderlich. Die Straße Zum Lith
ist mit Begegnungsverkehr ausgeführt, voraussichtlich
reicht eine Teilsperrung zur Leitungsverlegung.

1.2.4  Bebauung
Die an die Fernwärme angeschlossenen Gebäude befinden
sich alle im Eigentum der Covivio Immobilie GmbH. Im
Bereich der FW-Leitungen hat vor Beginn der Arbeiten
eine Beweissicherung für die Geäude, die öffentlichen
Straßen und Anlagen zu erfolgen.

1.2.5  Leitungen
Die genaue Lage der Bestands-Leitungen im Straßenkörper
ist vor Baubeginn bei den Ver- und Entsorgungsbetrieben
zu erfragen bzw. vorher mit dem AG abzustimmen. Pläne
sind teilweise schon vorhanden.

1.2.6  Kampfmittel (wurde bereits überprüft)
In weiten Teilen des Duisburger Stadtgebietes muss mit
dem Vorhandensein schädlicher Bodenveränderungen
gerechnet werden.
Bei den Tiefbauarbeiten ist daher gezielt auf
schädliche Bodenveränderungen zu achten. Sollten sich
Hinweise auf derartige Verunreinigungen ergeben, so ist
das Amt für Umwelt und Grün, Untere Bodenschutzbehörde,
entsprechend der gesetzlichen Verpflichtung gemäß  2
Landesbodenschutzgesetz vom 09.05.2000 unverzüglich zu
informieren.

Werden Kampfmittel gefunden,
Kampfmittel auf gar keinen Fall berühren oder anfassen.
Sofort die Feuerwehr oder Polizei verständigen (Tel.
112/ 110).
Den Zugang zur Fundstelle sperren.
Die Bauleitung der AG (Auftraggeberin) verständigen.

1.2.7  Schutz von Gebäuden/ Objekten und Anlagen
Die an Asphalt- und Pflaster-/ Plattenflächen
angrenzenden Gebäude, Objekte oder Einfriedungen wie
Zäune, Mauern oder Bepflanzungen, sowie sonstige
bauliche Anlagen sind vor Beschädigungen und
Verschmutzungen zu schützen und zu sichern.
Erforderliche Schutz- und Sicherungsmaßnahmen sind mit
dem Anlieger/ Eigentümer abzustimmen.

1.2.8  Untergrund/ Unterbau/ vorhandener Baukörper

[X]  Der Aufbau des vorhandenen Baukörpers ist dem
beiligenden Baugrundgutachten der Dr. Meinecke &
Schmidt Partnerschaftsgesellschaft vom 03.12.2025 zu
entnehmen.

1.2.9  Zufahrt zur Baustelle
Die Zufahrt erfolgt über das vorhandene umliegende
Straßennetz.
Es bestehen folgende Beschränkungen:
Einbahnstraßen: Bussardstraße und Kranichstraße

1.2.10  Baustelleneinrichtung
Arbeits-, Lager- und Baustelleneinrichtungsflächen
können nur im Bereich der Baustelle auf den
Liegenschaften der Covivio Immobilien GmbH
unentgeltlich zur Verfügung gestellt werden. Vor Beginn
der Arbeiten ist die Baustelleneinrichtung mit dem AG
abzustimmen.
Ver- und Entsorgungsanschlüsse stehen zu ortsüblichen
Bedingungen zur Verfügung.

1.2.11  Sicherung des Arbeitsstellenbereiches
Es gelten die Bestimmungen der Zusätzlichen Technischen
Vertragsbedingungen und Richtlinien für
Sicherungsarbeiten an Arbeitsstellen an Straßen, ZTV-SA
sowie die Richtlinien für die Sicherung von
Arbeitsstellen an Straßen, RSA.
Diese Regelungen werden in vollem Umfang
Vertragsbestandteil.

1.2.12  Unfallverhütung
Die berufsgenossenschaftlichen
Unfallverhütungsvorschriften der BGV-C 22 mit den
entsprechenden Durchführungsvorschriften sind zu
beachten. Unfälle sind der AG umgehend zu melden.
Die Technischen Regeln für Arbeitsstätten (ASR) sind zu
beachten.

1.2.13  Verkehrsführung in und um den Bereich der
Arbeitsstelle/ Baustelle
Während der gesamten Bauzeit sowie in der arbeitsfreien
Zeit muss sichergestellt sein, dass Feuerwehr- und
Rettungsfahrzeuge ungehindert die Baustelle passieren
können.
Fußgänger und Radfahrer sind im Arbeitsstellenbereich
(z.B. Aufgrabungen, Baugruben, Gräben etc.) während der
gesamten Bauzeit mit fester Absperrung (z.B. mobile
Absturzsicherung, etc.) gemäß den Anforderungen der
ZTV-SA, zu sichern, d. h. geschützt zu führen. Ggf.
wird während der Bauausführung das mehrmalige Umsetzen
der Absicherung notwendig.

Die Anlieger sind auf unvermeidbare Behinderungen
hinzuweisen. Der Anliegerverkehr ist nach Wahl der AN
(z.B. Anrampungen, Stahlplatten, etc.) zu
gewährleisten.

1.2.14  Verkehrsrechtliche Anordnung, Genehmigungen

Die AN ist verpflichtet, am Anfang und Ende der
Arbeitsstelle Schilder mit der Firmenbezeichnung,
Anschrift und Telefonnummer (24 h-Erreichbarkeit der
Firma) anzubringen.

1.2.15  Landschafts- bzw. Baum-/ Wurzelschutz im
Bereich der Baustelle (alle Bäume und Sträucher im
Leitungsbereich wurden bereits entfernt)
Der Baumbestand sowie dazugehörige Wurzelbereiche sind
gem. den Richtlinien zum Schutz von Bäumen und
Sträuchern im Bereich von Baustellen (RAS-LP 4) sowie
DIN 18920 (Schutz von Bäumen, Pflanzenbeständen und
Vegetationsflächen bei Baumaßnahmen) zu schützen.
Der erforderliche Stammschutz ist wie im
Leistungsverzeichnis beschrieben auszuführen. Alle
anderen Forderungen oder Erschwernisse nach RAS-LP 4
sind in die Einheitspreise einzurechnen.
Das Befahren mit Baufahrzeugen sowie das Lagern von
Baumaterialien oder Abstellen von Baucontainer auf
Vegitationsflächen im Wurzelbereich unter der Baumkrone
ist nicht zulässig.
Werden Baumwurzeln gekappt oder verletzt, so haftet
hierfür derjenige, der für die Verletzung der Wurzeln
und die Kappung der Wurzel verantwortlich ist (  823
Abs. 1 BGB). Das gilt auch für Folgeschäden. Nur eine
Einwilligung oder Verpflichtung des Baumeigentümers
kann die Rechtswidrigkeit beseitigen.

2.  Ausführungsunterlagen

2.1  Unterlagen der AG
[X] Der AN werden folgende Pläne und Unterlagen zur
Verfügung gestellt:
  LP 1 Lageplan
  RQ1 Regelquerschnitte

Die AN hat die ihr übergebenen Unterlagen unverzüglich
zu prüfen und mit den örtlichen Gegebenheiten zu
vergleichen (Prüf- und Hinweispflicht der AN).
Die "Anweisung für den Straßenbau in Duisburg" (ASD)
ist zu berücksichtigen. Die Anweisung kann in den
Geschäftsräumen der AG oder im Internet unter
www.duisburg.de, Suchbegriff "Handbuch Anweisung für
den Straßenbau in Duisburg" eingesehen bzw.
heruntergeladen werden. Es gilt jeweils die zum
Vertragszeitpunkt aktuelle Fassung der ASD.

2.2  Allgemeine Konstruktionsmerkmale
Die Verkehrsflächen haben folgende Konstruktionen:
1. siehe Bodengutachten (Aufbau Zum Lith unbekannt)
2. Die Wiederherstellung der öffentlichen Flächen
erfolgt durch den Jahresunternehmer der
Wirtschaftsbetriebe Duisburg (siehe Bescheid,
Maßnahmennummer 33176/25)

2.3  Von der AN zu erstellende bzw. zu
beschaffende Ausführungsunterlagen
Die AN hat für von ihr für die AG verlegte Leitungen
einschließlich der Leerrohre Bestandspläne im Maßstab 1
: 250  zu fertigen. Die Einmessung muss sich auf
örtliche Festpunkte beziehen, so dass die Leitungen
jederzeit nach Lage und Höhe festzustellen sind.

Darüber hinaus sind folgende Unterlagen anzufertigen
bzw. vorzulegen:
[X]  Bauzeitenplan
[X]  Bestandspläne
[X]  Dokumentationsaufnahmen
[X]  Sonstiges: Beweissicherung

Baustellentagesberichte sind in jedem Fall wie
nachstehend beschrieben zu führen:
Die Baustellentagesberichte sollen den Stand und
Fortschritt der Bauarbeiten sowie bedeutsame
Sachverhalte des Bauablaufes festhalten. Von der AN zu
führende Baustellentagesberichte sind bei
Baustellenkontrollen der AG zur Einsichtnahme
vorzulegen und von beiden Parteien abzuzeichnen. Die
Eintragungen sind tagesaktuell vorzunehmen.
Nachträgliche Eintragungen oder Änderungen sind als
solche sichtbar zu dokumentieren. Die AG stellt der AN
einen Formularvordruck "Baustellentagesbericht" zur
Verfügung. Dieser Formularvordruck enthält
Mindestangaben zur Dokumentation der Baustelle. Die AN
kann eigene Formulare nutzen. Diese
müssen dann zwingend die Mindestangaben aus dem
Formularvordruck der AG enthalten.

3.  Ausführung
3.1  Vertragliche Leistungen
3.1.1  Zeitlicher und technischer Ablauf

[X]  Die AN hat einen
Rahmenablaufplan für die Projektabwicklung aufzustellen
und mit der AG abzustimmen.
 Dieser ist Grundlage für einen Bauzeitenplan, den die
AN rechtzeitig vor Baubeginn der AG einzureichen hat.
Nach Zustimmung wird der Bauzeitenplan Bestandteil des
Vertrages. Wird bei der Bauausführung festgestellt,
dass Termine des Bauzeitenplans nicht eingehalten
werden, hat die AN auf Verlangen der AG
Anpassungsmaßnahmen vorzuschlagen mit dem Ziel, die im
Vertrag festgelegten Termine einzuhalten. Nach
Abstimmung mit der AG wird ein daraufhin aktualisierter
Bauzeitenplan Grundlage für die weitere Abwicklung des
Projektes.
[X]  Die Oberflächenwiederherstellung im
öffentlichen Bereich erfolgt durch die
Wirtschaftsbetriebe Duisburg. Die AN hat die obersten
65 cm mit Schotter (bis Geländeoberkante) aufzufüllen.

Die Arbeiten müssen in mehreren Teilabschnitten
ausgeführt werden.

3.1.2  Vertragliche Leistungen für Dritte und von
Dritten

Die im Verlauf der Bauausführung begleitend
anfallenden, von Dritten zu erbringenden Leistungen,
hat die AN im Rahmen ihres Bauablaufplans mit den
Beteiligten zu koordinieren und entsprechend
einzuplanen.

Die AN hat sich zur Erzielung eines störungsfreien
Arbeitsablaufes mit der AG und anderen AN bzw. Dritten
rechtzeitig abzustimmen.

In den Ausführungsfristen ist der zusätzliche
Zeitbedarf der Arbeiten für Dritte und von Dritten bei
der Kalkulation zu berücksichtigen.

3.2  Materialien, Baustoffe, Geräte
3.2.1  Lieferungen von Baustoffen allgemein
Die Lieferung aller Baustoffe, soweit sie nicht
ausdrücklich ausgeschlossen ist, ist in
denLeistungspositionen enthalten.
Für die Lieferung der Materialien und Stoffe gelten die
aktuellen technischen Richtlinien.
Alle zu liefernden Baustoffe müssen von Werken bezogen
werden, die der Überwachung durch eine anerkannte
neutrale Prüfstelle unterliegen.
Wiege- und Lieferscheine:
Wenn für die Abrechnung von Stoffen nach Masse im
Vertrag keine andere Regelung getroffen ist, so wird
von der AN zum Nachweis des Verbrauchs die Vorlage von
Wiegescheinen, gegebenenfalls von Lieferscheinen
verlangt. Dabei ist zu beachten:
Wiegescheine sind Leistungsnachweise in Form von
Ausdrucken einer geeichten Waage für den
Materialnachweis, die nur für die Abrechnung
herangezogen werden dürfen, wenn sie von der AN bei
Anlieferung unterschrieben wurden. Lieferscheine sind
Begleitpapiere mit Angaben zu Menge und Beschaffenheit
einer Ware, die nach Unterzeichnung durch die
Empfängerin zu
Beweisurkunden über den Empfang werden.
Es ist darauf zu achten, dass der Wiegeschein die
folgenden Angaben aufgedruckt enthält:
 Lieferwerk,
 Name der Baustelle,
 Bezeichnung des Wägegutes,
 Nummer des Wiegescheins,
 Datum und Uhrzeit der Wägung,
 Taramasse (T), kein gespeicherter mittlerer Tarawert
(PT),
 Bruttomasse (B),
 Nettomasse (N),
 Kennzeichnung des Fahrzeugs (betriebseigene
Bezeichnung/ amtliches Kennzeichen),
 Name des Wägers.
Die Nummer des Wiegescheines muss vom Druckwerk
fortlaufend eingedruckt worden sein. Die Taramasse muss
bei jeder Wägung neu ermittelt werden. Gespeicherte
mittlere Tarawerte (Festtara) von Kraftfahrzeugen zur
Bestimmung der Nettomasse dürfen nicht verwendet
werden.
Beim Einsatz von Schaufellader- bzw. Förderbandwaagen
gelten zusätzlich folgende
Regelungen:
 Der Wiegeschein muss eine Erklärung enthalten, dass es
sich um eine geeichte Waage handelt.
 Anstelle des Ausdruckes von Tara- und Bruttomasse
tritt die Nettogesamtmasse des Ladegutes sowie
zusätzlich bei Schaufellader-Waagen die Anzahl der
geladenen Schaufeln (Ladevorgänge).
Die Wiegescheine sind vom Bedienungspersonal der
Schaufellader- bzw. Förderband

Waagen zu unterschreiben.
Die Wiegescheine sind an der Verwendungsstelle sofort
von der AN abzuzeichnen. Sie sind in doppelter
Ausführung mindestens arbeitstäglich vorzulegen und
unter Angabe der Ordnungszahl aus den
Vertragsunterlagen und gegebenenfalls der
Verwendungsstelle zu den Unterlagen zu nehmen und in
den Tagesberichten zu dokumentieren. Die Bestätigung
der Wiegescheine erfolgt durch Unterschrift der AG.
Bei einem Nachweis durch Schaufellader- bzw.
Förderband-Waagen sind durch die AN zu Lasten dessen
kontinuierlich für 10 % der Lieferungen
Kontrollwägungen durch zuführen und der AG
unaufgefordert zeitnah zu übergeben. Notwendige
Änderungen oder zusätzliche Eintragungen sind
zweifelsfrei vorzunehmen und müssen von der AG und der
AN zusätzlich abgezeichnet
werden.
Sofern von der AN keine anderwärtigen Nachweise
vorliegen, gelten behelfsweise folgende
Umrechnungsfaktoren:
Recyclingmaterial (RC 1)
2,00 t/m3
Überkorn aus RC-Material
1,70 t/m3
Überkorn aus Naturstein
1,75 t/m3
Natursteinschotter (Grauwacke)  2,10
t/m3
Natursteinschotter (Basalt)
2,25 t/m3
Sand (0/4 mm)
  1,65 t/m3
Kies-Sand (Füllstoff 0/16)
1,85 t/m3
Oberboden angedeckt
1,65 t/m3
Walzasphalt
  2,40 t/m3
Gussasphalt
  2,30 t/m3
Beton
  2,40 t/m3
Stahlbeton
  2,50 t/m3
Teerhaltige Schichten
2,35 t/m3
Sonstiges: ''

3.2.2  Lieferung von Recyclingbaustoffen (RCL)
Für die Lieferung von Recyclingbaustoffen gilt die TL
SoB-StB in Verbindung mit dem Gem. RdErl. d. MUNLV und
MWME des Landes NRW. Als Recyclingbaustoff ist
ausschließlich RCL I durch die AN zu verwenden. Dies
ist in den entsprechenden Positionen des Leistungsverzeichnisses bei der Kalkulation zu berücksichtigen.
Die AN steht gegenüber der AG vor Einbau von
Recyclingmaterial in der Nachweispficht über die
Verwendung von Material gemäß  RCL I.

3.2.3  Lieferung von Asphalt
In Anlehnung an die vom BMVI (Bundesministerium für
Verkehr und digitale Infrastruktur) entwickelten
"Maßnahmen zur Steigerung der Asphalteinbauqualität"
sind für den Transport von Asphaltmaterialien durch die
AN ausschließlich Fahrzeuge mit thermoisolierten
Außenflächen sowie einer Abdeckeinrichtung zu
verwenden.

Bei Anlieferungen von Kleinmengen (< 10 t) sind für den
Transport ausschließlich thermoisolierte Transportboxen
(-container) für Asphalt zugelassen.

3.2.4  Lieferung von Beton
Für die Lieferung von Beton gelten die DIN EN 206-1/
DIN 1045-2. Die Verwendung von Betonzusatzmitteln
bedarf der schriftlichen Zustimmung der AG.

3.2.5  Lieferung sonstiger Materialien
-

3.2.6  Vorhandene Materialien
Der Begriff "entsorgen" bedeutet, dass die jeweiligen
Materialien durch die AN einer "Verwertung" oder
"Beseitigung" inkl. der anfallende Deponie-/
Kippgebühren zuzuführen sind.

3.2.6.1  Teerhaltiger Straßenaufbruch
Die zu entsorgenden Stoffe können (teilweise) teer-
oder kohlenteerhaltige Bestandteile enthalten. Dies ist
in den einzelnen Positionstexten beschrieben.

Teerhaltige Aufbruchstoffe im Sinne der RuVA-StB, mit
den Verwertungsklassen B und C, sind bei Überschreitung
der nach RuVA-StB gültigen Grenzwerte als gefährliche
Abfälle gesondert aufzubrechen und zu entsorgen. Die
Aufbruchstoffe sind im Sinne des elektronischen
Abfallnachweisverfahrens (eANV) durch ein
Begleitscheinverfahren abzufahren. Die Ausstellung der
notwendigen Begleitsche stimmen AG und AN zusammen mit
der Stadt Duisburg und den Wirtschaftsbetrieben
Duisburg ab, da das Material aus dem öffentlichen Raum
stammt.
Das Genehmigungsverfahren kann mehrere Arbeitstage
dauern.

Die Kosten des Transports, der Aufbereitung bzw. der
Entsorgung sind in die entsprechenden Positionen
einzurechnen.
Der Transport darf nur mit gültiger
Transportgenehmigung und Beförderer-Nr. erfolgen.
Mehrkosten durch übergroße Aufbruchstücke mit Maßen
größer als 50/50/50 cm trägt ausschließlich die AN.
Besitzt die AN selber eine gültige Transportgenehmigung
für teerhaltiges Material, kann sie das Material nach
einer entsprechenden Vereinbarung und mit Zustimmung
der AG selber zur Entsorgungsfirma abfahren.Die gültige
Transportbescheinigung der AN ist der AG rechtzeitig
vorzulegen.

3.2.6.2  Sonstige Aushubmaterialien des Baukörpers
Alle zu entsorgende Stoffe beinhalten eine Belastung/
Einstufung gemäß EBV (siehe Bodengutachten).
Alle entstehenden Aufwendungen sind hier in
entsprechende Positionen einzurechnen.
Das Aushubmaterial, welches die Anforderungen BM-F3*
überschreitet, ist entsprechend den Vorschriften des
KrWG (Kreislaufwirtschaftsgesetz), der DepV und unter
Beachtung der NachwV (Nachweisverordnung) in der
jeweils bei Ausschreibung aktuellen Fassung fachgerecht
zu transportieren und zu entsorgen.

Die Nachweisführung (z. Bsp. Begleitscheine u. s. w.)
regelt sich nach der NachwV.
So sind z. Bsp. Begleitscheine nur für gefährliche
Abfälle oder auf Anordnung der zuständigen Behörde
erforderlich.
Gefährliche Abfälle im Sinne des KrWG, die als solche
während der Arbeiten erkannt werden, sind dem AG
unverzüglich anzuzeigen, und es ist das weitere
Verfahren mit der AG abzustimmen.
Der nachfolgende Entsorgungsweg wird dann
situationsbedingt durch die AG entschieden.
Die Kostenerstattung für diese Aufwendungen erfolgt
separat auf Nachweis.

3.2.7  Geräte
Beim Einsatz von Baugeräten ist folgendes zu beachten:
Es dürfen nur schallgedämpfte Baugeräte nach dem
Immissionsschutzgesetz eingesetzt werden.
Tatsächliche Werte sind auf Verlangen nachzuweisen.
Für den Einbau von Asphaltmaterialien gilt das
Merkblatt für das Verdichten von Asphalt (M VA) in
Ergänzung zur ZTV Asphalt-StB.
Bei Walzasphalt ist ab einer ausgeschriebenen
Asphaltflächengröße von > 500 m² der Einsatz von Walzen
mit einer flächendeckenden dynamischen
Verdichtungskontrolle (FDVK-Asphalt) erforderlich. Die
Ergebnisse der FDVK-Asphalt sind durch die AN im Zuge
der QUALITÄTSKONTROLLE  zum Asphalteinbau zu
dokumentieren und der AG nach Abschluss der
Asphaltarbeiten zu übergeben. Die FDVK-Asphalt tritt in
Ergänzung zu den nach ZTV Asphalt-StB vorgesehenen
Eigenüberwachungsprüfungen der AN sowie den
Kontrollprüfungen (siehe nachfolgende Punkte) der AG
und ersetzen diese nicht.

3.2.8  Prüfzeugnisse und Eignungsprüfungen/
-nachweise
Die Unterlagen zu Eignungsprüfungen sind so rechtzeitig
von der AN der AG vorzulegen, dass ggf. Änderungen
durch die AG vorgenomen werden können.

3.2.9  Eigenüberwachungsprüfungen
Neben den in den gültigen technischen Regelwerken und
Vorschriften nach Art und Umfang beschriebenen
Prüfungen sind folgende Eigenüberwachungsprüfungen von
der AN vorzunehmen.
Hiermit fordert die AG die zeitnahe Einreichung der
Unterlagen zu den Eigenüberwachungsprüfungen durch die
AN an.

[X]  Unterbau, Planum und
       - mind. 2 Plattendruckversuche im Abstand von 50
m je
  Untergrund
  Lage gem. ZTV E-StB

[X]  Leitungsgraben
 - mind. 3 Dichtemessungen (z.B. Rammsonde) je 50 m

  gem. ZTV A-StB

[X']  Pflaster-, Plattenbeläge
und- Maßhaltigkeit
  Einfassungen
   - Druckfestigkeit

        - Biegezugfestigkeit

        - optische Beschaffenheit
  und Gesteinskörnungen-
Korngrößenverteilung je 1.000 m²

        - Profilgerechte Lage und
Einbaudicke

  gem. ZTV Pflaster-StB

Zur Dokumentation der Qualitätskontrolle zum
Asphalteinbau sind die Anlagen im Anschluss an Punkt 4
ff. auszufüllen und der AG vorzulegen.
Zusätzlich zu den o.a. Eigenüberwachungsprüfungen sind
die Ergebnisse der flächendeckenden dynamischen
Verdichtungskontrolle (FDVK-Asphalt) zu dokumentieren
und der AN vorzulegen.
Alle Unterlagen zu Eigenüberwachungsprüfungen sind von
der AN den entsprechenden Baustellentagesberichten als
Anlage beizufügen.

3.2.10  Kontrollprüfungen
Für die Kontrollprüfungen (z.B. Art, Umfang, etc.)
gelten die Anforderungen der entsprechend gültigen
Zusätzlichen Technischen Vertragsbedingungen (ZTV). Die
AG lässt die Kontrollprüfungen von einer nach RAP Stra
zugelassenen Prüfstelle durchführen. Die Entnahme der
Proben wird in Anwesenheit der AN nach vorheriger
Bekanntgabe des Termins durchgeführt.
Die Ergebnisse der Kontrollprüfungen werden der Abnahme
zugrunde gelegt.
Sofern Ergebnisse der Kontrollprüfungen zum
Abnahmetermin nicht vorliegen, führt die erfolgte
Abnahme der Bauleistungen nicht zum Ausschluss
weitergehender Forderungen aus den Resultaten der
Kontrollprüfungen.

3.2.11  Abzüge bei mangelhafter Lieferung und
Ausführung
Für Abzüge bei Über- bzw. Unterschreitung von
Grenzwerten nach ZTV Asphalt-StB und
ZTV Beton-StB gelten die in den Anhängen beschriebenen
Abzugsregelungen der jeweiligen
Zusätzlichen Technischen Vertagsregelungen.
In Ergänzung der ZTV Asphalt-StB gelten die
nachfolgenden Abzüge bei Unterschreitung der Sollwerte
zum Schichtenverbund nach TP Asphalt-StB.
Mängelansprüche der AG nach VOB
bleiben unberührt.

3.3  Mitgeltende Regelwerke

DIN EN 476  Allgemeine Anforderungen an Bauteile für
Abwasserleitungen und -kanäle
DIN EN 1338  Pflastersteine aus Beton
DIN EN 1339  Platten aus Beton
DIN EN 1340  Bordsteine aus Beton
DIN EN 1341  Platten aus Naturstein für Außenbereiche
DIN EN 1342  Pflastersteine aus Naturstein für
Außenbereiche
DIN EN 1343  Bordsteine aus Naturstein für
Außenbereiche
DIN EN 1433  Entwässerungsrinnen für Verkehrsflächen
DIN EN 1610  Verlegung und Prüfung von
Abwasserleitungen und -kanälen
DWA-A 139  Einbau und Prüfung von Abwasserleitungen
und -kanälen
E LA D  Empfehlungen für die Planung und Ausführung
von lärmtechnisch optimierten Asphaltdeckschichten aus
AC D LOA und SMA LA
FLL-Richtlinien  Forschungsgesellschaft
Landschaftsentwicklung Landschaftsbau e.V. (FLL)
H FA  Hinweise für das Fräsen von Asphaltbefestigungen
und Befestigungen mit
teer-/ pechtypischen Bestandteilen

M FP  Merkblatt für Flächenbefestigungen mit
Pflasterdecken und Plattenbelägen in ungebundener
Ausführung sowie Einfassungen
M OPA  Merkblatt für Asphaltdeckschichten aus
Offenporigem Asphalt
M VA  Merkblatt für das Verdichten von Asphalt
M VaB 1  Merkblatt für Planung, Konstruktion und Bau
von Verkehrsflächen Teil 1
Kreisverkehre, Busverkehrsflächen und RTastanlagen

RSA  Richtlinien für die Sicherung von Arbeitsstellen
an Straßen
TL Asphalt-StB  Technische Lieferbedingungen für
Asphaltmischgut für den Bau von
Verkehrsflächenbefestigungen
TL BE-StB  Technische Lieferbedingungen für
Bitumenemulsionen
TL Beton-StB  Technische Lieferbedingungen für
Baustoffe und Baustoffgemische für Tragschichten mit
hydraulischen Bindemitteln und Fahrbahndecken aus Beton
TL Bitumen-StB  Technische Lieferbedingungen für
Straßenbaubitumen und gebrauchsfertige
Polymermodifizierte Bitumen
TL BuB E-StB  Technische Lieferbedingungen für Böden
und Baustoffe im Erdbau des Straßenbaus
TL Fug-StB  Technische Lieferbedingungen für
Fugenfüllstoffe in Verkehrsflächen
TL G BE-StB  Technische Lieferbedingungen für
Bitumenemulsionen im Straßenbau Teil: Güteüberwachung
TL G So-StB  Technische Lieferbedingungen für
Baustoffgemische und Böden zur Herstellung von
Schichten ohne Bindemittel im Straßenbau, Teil:
Güteüberwachung
TL Geok E-StB  Technische Lieferbedingungen für
Geokunststoffe im Erdbau des Straßenbaues
TL NBM-StB  Technische Lieferbedingungen für flüssige
Beton-Nachbehandlungsmittel
TL Pflaster-StB  Technische Lieferbedingungen für
Bauprodukte zur Herstellung von Pflasterdecken,
Plattenbelägen und Einfassungen
TL SoB-StB  Technische Lieferbedingungen für
Baustoffgemische und Böden zur Herstellung von
Schichten ohne Bindemittel im Straßenbau
TP Asphalt-StB  Technische Prüfvorschriften für
Asphalt
TP Beton-StB  Technische Prüfvorschriften für
Tragschichten mit hydraulischen Bindemitteln und
Fahrbahndecken aus Beton
TP BF-StB  Technische Prüfvorschriften für Boden und
Fels im Straßenbau
TP D-StB  Technische Prüfvorschriften zur Bestimmung
der Dicken von Oberbauschichten im Straßenbau
TP Eben  Berührende Messungen - Technische
Prüfvorschriften für Ebenheitsmessungen auf
Fahrbahnoberflächen in Längs- und Querrichtung
TP Fug-StB  Technische Prüfvorschriften für
Fugenfüllstoffe in Verkehrsflächen
TP Gestein-StB  Technische Prüfvorschriften für
Gesteinskörnungen im Straßenbau
TP Griff-StB  Technische Prüfvorschriften für
Griffigkeitsmessungen im Straßenbau
ZTV Asphalt-StB  Zusätzliche Technische
Vertragsbedingungen und Richtlinien für den Bau von
Verkehrsflächenbefestigungen aus Asphalt
ZTV A-StB  Zusätzliche Technische Vertragsbedingungen
und Richtlinien für Aufgrabungen in Verkehrsflächen
ZTV BEA-StB  Zusätzliche Technische
Vertragsbedingungen und Richtlinien für die Bauliche
Erhaltung von Verkehrsflächenbefestigungen -
Asphaltbauweisen
ZTV Beton-StB  Zusätzliche Technische
Vertragsbedingungen und Richtlinien für den Bau von
Tragschichten mit hydraulischen Bindemitteln und
Fahrbahndecken aus Beton
ZTV E-StB  Zusätzliche Technische Vertragsbedingungen
und Richtlinien für Erdarbeiten im Straßenbau
ZTV Ew-StB  Zusätzliche Technische Vertragsbedingungen
und Richtlinien für den Bau von
Entwässerungseinrichtungen im Straßenbau
ZTV Fug-StB  Zusätzliche Technische
Vertragsbedingungen und Richtlinien für Fugen in
Verkehrsflächen
ZTV Pflaster-StB  Zusätzliche Technische
Vertragsbedingungen und Richtlinien zur Herstellung von
Pflasterdecken, Plattenbelägen und Einfassungen
ZTV SoB-StB  Zusätzliche Technische
Vertragsbedingungen und Richtlinien für den Bau von
Schichten ohne Bindemittel im Straßenbau
ZTV-SA  Zusätzliche Technische Vertragsbedingungen und
Richtlinien für Sicherungsarbeiten an Arbeitsstellen an
Straßen

3.4  Aufmaß/ Abrechnung/ Abnahme/ Nachträge
3.4.1  Aufmaß
Die Aufmaße für Abschlagszahlungen und für die
Schlussrechnung sind klar im Aufbau, korrekt in der
Form, leicht prüfbar und von größter Genauigkeit
aufzustellen. Vor allem sind sie so genau aufzustellen,
dass sie jederzeit ohne große Probleme an Ort und
Stelle nachvollziehbar sind.
Die maßgebenden Formeln bzw. Rechenvorschriften bzw.
mathematischen Näherungsverfahren sind anzuwenden.
Für die Aufmaße werden die REB (Regelungen für die
elektronische Bauabrechnung) herangezogen. Sie
enthalten eindeutige Bestimmungen für geometrische und
typische Berechnungsaufgaben für die Mengenberechnungen
über die ausgeführten Bauleistungen und zwar mit
vorwiegender Anwendung für den Straßenbau.
Der Fortgang der Bauleistungen ist gemeinsam
festzustellen.
Festzustellen sind die für die vergütende Leistung
maßgebenden Werte nach Zahl, Maß und Gewicht gemäß den
Positionen des Leistungsverzeichnisses. Hierzu gehören
grundsätzlich alle Ermittlungen am Leistungsobjekt
(Aufmaß) und nicht ausschließlich anhand von Plänen.
Eine Feststellung der Bauleistungen, die bei
Weiterführung der Arbeiten nur schwer feststellbar
sind, sollte von der AN und der AG gemeinsam erfolgen.
Die gemeinsam festgestellten und
bestätigten Aufmaße sind zeitnah und kontinuierlich zu
erstellen sowie bindend.
In Vorbereitung auf die Aufmaße hat die AN mit der AG
abzustimmen,
in welcher Form die schriftlichen Nachweise
darzustellen sind (Listen, Zeichnungen, zusätzliche
Abrechnungszeichnungen, etc.),
welche Formblätter zu verwenden sind,
welche Rechenmethoden bzw. Näherungsverfahren
anzuwenden sind,
ob und ggf. welche EDV-Programme zu verwenden sind,
bis auf wie viele Stellen hinter dem Komma die
Berechnung erfolgen soll,
in welchem Rhythmus bzw. zu welchen Terminen die
Aufmaße zur Bestätigung vorzulegen sind,
wem die Aufmaße zur Prüfung vorgelegt werden sollen.

3.4.2  Abrechnung
Die erbrachten Leistungen sind entsprechend der VOB/B
14 abzurechnen. Auf Verlangen ist ein
Soll/Ist-Vergleich der Mengen
(Ausschreibungs-/Abrechnungsmenge) zu führen und
bereits den Abschlagsrechnungen beizufügen. Bei
Erkennen von Mengenabweichungen > 10 % in
Einzelpositionen ist die AG umgehend durch die AN
schriftlich zu informieren.
Weitere Details sind den "Kaufmännischen
Vorbemerkungen" zu entnehmen.
Die nachfolgende Vereinbarung zur Abrechnung der
Bauleistungen ist unmittelbar nach Auftragserteilung
festzulegen und hat folgende Punkte zu beinhalten:
1. Datenübergabe von der AG zur AN

Auftrags-Leistungsverzeichnis (z.B. GAEB 90 oder GAEB
XML)

Ausführungs-/ Entwurfsplanung (*.pdf, *.dwg)
2. Vermessung
  Übergabetermin

Sicherung der Festpunkte/ Grenzsteine
3. Abrechnung mit IT-Anlagen

REB-VB (23.003 oder 23.003:2009)
4. Kostenteilung, Berechnungsabschnitte

Nach detaillierter Angabe der AG
5. Aufmaßverfahren (siehe auch Punkt 3.4.1 dieser
techn. Vorbemerkung)
  Festlegung der
Adressierung (REB-VB 23.003 oder 23.003:2009)
  Für die AN
  Für die AG
  Für Korrekturen

Für Sonstiges
6. Datenübergabe der AN an die AG
  Mengenberechnung (z.B. D11
oder X11)
  Nachtragsangebote (z.B.
D85 oder X84)

Abrechnungspläne/ Aufmaße (pdf, dwg)
7. Rechnungen
  Seitens der AG erfolgt die
Erstellung einer (elektronisschen) Prüfrechnung
  Abschlagsrechnung (wann,
Mengenangaben berechnet oder überschlägig)

Schlussrechnung (  14 VOB/B)
8. Zuständigkeiten für
  Aufmaß
  Abrechnung
  Prüfung
  (Telefon, Fax, Handy und
E-Mail) AG und AN

Bereits vor Baubeginn hat, für den gesamten Ablauf vom
Aufmaß bis zur Prüfung der Schlussrechnung, ein
Probelauf mit Datenübergabe statt zu finden, um
eventuelle EDV Unstimmigkeiten auszuräumen.

3.4.3  Abnahme
3.4.3.1  Allgemeines zur Abnahme
Die Auftragnehmerin hat bei der Abnahme mitzuwirken und
zur Durchführung ausreichend Personal bereitzustellen,
erforderliche Verkehrsregelungsmaßnahmen, Warnwesten
und
Fahrzeuge mit erforderlicher Ausrüstung zu stellen.
Alle Abnahmen sind zu protokollieren.

Alle im Rahmen der Abnahmen erforderlichen Leistungen
sind in die Einheitspreise einzurechnen.

3.4.3.2  Abnahme bei erbrachten Kanalbauarbeiten
A)  Zeitlich vor der Herstellung der
Asphaltdeckschicht erfolgt eine TV-Untersuchung durch
die
AG. Dazu ist die örtliche Bauleitung der AG mit
mindestens 6 Werktagen Vorlauf zu informieren.
Untersucht werden alle durch die AN erbrachten
Kanalbauarbeiten (Rohrleitungen, Anschlüsse, u.s.w.).
Diese Untersuchung ist Bestandteil der förmlichen
Abnahme der Kanalbauarbeiten. Werden nach
Mängelbeseitigungen der AN weitere
TV-Untersuchungen notwendig, trägt die AN diese Kosten.
B)  Die Abnahme der Kanalbauarbeiten
inklusive der Erstellung, dem Versetzen und der
Regulierung von Leitungen, Einbauteilen etc. erfolgt
grundsätzlich zeitlich vor der Abnahme der
Straßenbauarbeiten. Nassschlammabläufe müssen bei der
Abnahme trocken sein.
Das Protokoll der Kanalbauabnahme ist Voraussetzung für
die Abnahme der Straßenbauarbeiten. Die Abnahme der
Kanalbauarbeiten ist bei der örtlichen Bauleitung der
AG so rechtzeitig (mind. 4 Werktage vorher) zu
beantragen, dass die Terminierung mit dem für die
Abnahme erforderlichen Personenkreis durch die AG
erfolgen kann.

3.4.3.3  Abnahme der Straßenbauarbeiten
Bei der Abnahme der Straßenbauarbeiten werden auch
Einbauten wie Licht- und Revisionsschächte, Schieber-
und Hydrantenkappen Dritter in den Pflaster- und
Asphaltflächen auf profilgerechte Lage und auf ihre
Funktionalität überprüft. Die Funktionsfähigkeit ist
von der AN nachzuweisen. Hierzu sind von der AN
entsprechende Werkzeuge und Personal zum Öffnen bereit
zu halten. Diese Aufwendungen sind in die
Einheitspreise einzurechnen.

3.4.4  Nachträge
Für Nachtragsleistungen gelten die Regelungen der
VOB/B.
Über außervertraglich auszuführende Leistungen ist die
AN von der AG unmittelbar nach
Erkennen und vor Ausführung einschließlich
ausführlicher Begründung schriftlich zu informieren.
Im Nachtragsangebot der AN sind zusätzliche und
geänderte Leistungen ausführlich, eindeutig und
erschöpfend zu beschreiben.
Zur Vereinfachung der elektronischen Verarbeitung ist
der Hauptbereich 90 der Ordnungszahlenhierarchie des
Vertragsleistungsverzeichnisses für Nachträge zum
Vertrag reserviert. Die Nachtragsangebote der AN
beginnen dementsprechend mit
90.P.P.PPPP

3.5  Lieferantenbewertung
-

4.  Ausführungsfristen und Termine
Vertragsfristen im Sinne des  5 VOB/B sind:
Baubeginn: nach Absprache
Fertigstellung: nach Absprache

### Bereich 01 FERNWÄRMEBAUARBEITEN - ÖFFENTLICHE FLÄCHEN

#### Titel 01.01 Baustelleneinrichtung, Baubüro, SiGeKo

**01.01.010 Baustelleneinrichtung und -räumung**
Einrichten, Vor- und Unterhalten sowie Räumen der
Baustelle. Alle, für die termingerechte Ausführung der
Baumaßnahme erforderlichen Einrichtungen, Geräte und
Maschinen antransportieren, aufstellen, umsetzen, vor-
und unterhalten sowie Räumen und Säubern des
Baustellenbereiches und Wiederherstellen des
ursprünglichen Zustandes der zur Verfügung gestellten
Flächen. U.a. sind einzurechnen: Baubuden, Lager- und
Werkzeugschuppen, Absperr- und
Sicherheitseinrichtungen, Baustellenversorgung mit
Wasser und Strom sowie die Einrichtung eines
Fernsprechanschlusses mit den laufenden Gebühren.
Herrichten der Arbeitsflächen für die Geräte und
Einrichtungen, Zugänge zur Baugrube, Schutzplanen etc.
Menge: 1,000 psch

**01.01.020 Beweissicherung**
Vor Beginn der Arbeiten ist durch fotografische
Dokumentation und Aufmaß über den vorhandenen Zustand
der baulich in Anspruch genommenen Flächen und der
angrenzenden Flächen, alle baulichen Anlagen (Gebäude
außen und innen, Einfriedungen, sonstige Einrichtungen,
öffentliche Einrichtungen wie Leuchten,
Verteilerkästen, etc.), sowie Bäume und sonstige
Bepflanzungen zu erstellen.
Die Dokumentation der sich im Einflussbereich der
Bauarbeiten befindlichen Anlagen ist vollständig und
unzweifelhaft zu belegen und muss umfassend und genau
den Zustand wiedergeben.
Die entsprechenden Unterlagen sind dem AG vor dem
Baubeginn zu übergeben.
Falls es nach Abschluss der Bauarbeiten zu
Unstimmigkeiten aufgrund unvollständiger oder unklarer
Beweissicherung kommt, ist der AG berechtigt,
festzulegen, welche Wiederherstellungsmaßnahmen und in
welchem Umfang diese vom AN durchzuführen sind, um den
Ursprungszustand wiederherzustellen.
Eine Vergütung der durch unvollständiger oder unklarer
Beweissicherung erforderlichen Arbeiten erfolgt
ausdrücklich nicht.
Menge: 1,000 psch

### Bereich 02 ROHRLEITUNGSBAU KMR und PEX

*Hinweis*
Besondere Hinweise zur Mengenermittlung und Kalkulation
Sämtliche im Leistungsverzeichnis angegebenen Mengen
beziehen sich, sofern nicht explizit anders
gekennzeichnet, auf den Trassenmeter.

Ausgenommen von der o.g. Regelung sind Einzelbauteile
der Hauseinführung bzw. Wanddurchführung, wie
Kernbohrungen, Futterrohre und Ringraumdichtungen.
Diese werden nach tatsächlichem Stückbedarf
Einzelbauteil) abgerechnet.

*Hinweis*
Grundlage dieses Angebotes ist die Verlegung und
Montage erdverlegter Leitungen im bauseits erstellten,
unverbauten, offenen Rohrgraben.

Das Einmessen der Rohrleitungen, sowie das Spülen und
Füllen der Rohrleitungen ist im Einheitspreis nicht
enthalten (wenn nicht anders ausgeschrieben/angeboten).

Die Rohrverlegung im Gebäude sowie die Anbindung an
Bestandsleitungen sind nicht Bestandteil des Angebotes.

Die Liefergrenzen im Gebäude sind die Absperrarmaturen
(Kugelhähne) unmittelbar nach den Gebäudeeinführungen.

Qualifikationen und Anforderungen
Zulassung gem. AGFW FW 601-1 (st,ku)
Zulassung gem. AGFW FW 605
Schweißverfahrensprüfung nach DIN EN ISO 15614-1
geprüfte Schweißer gem. ISO 9606-1 und GW 350
Nachweis von 3 Referenzprojekten in ähnlicher Größe

#### Titel 02.01 Allgemein

**02.01.010 Baustelleneinrichtung, -vorhaltung, und -räumung für den Zeitraum der Arbeiten**
Menge: 1,000 St

*Hinweis*
Aufmaßzeichnungen der verlegten Rohrleitungen inkl.
aller relevanten Bauteile wie z.B.
Verbindungsformteile, Muffen, Armaturen, etc. als
farbige Papierausdrucke bis DIN A0 und/oder digital im
PDF-Format.

**02.01.020 Dokumentation für ein Nahwärmenetz bis 20 Hausanschlüsse**
Menge: 1,000 St

*Hinweis*
Einmessen des kompletten Rohrsystems einschl.
Hausanschlussleitungen mittels GPS-Koordinaten und
Übergabe an den AG.

**02.01.030 Anfahrtskosten je Teilabschnitt für die Einmessarbeiten (zzgl. Einmessen je Rohrmeter)**
Menge: 5,000 St

**02.01.040 Vermessung von Koordinaten inkl Höhenkoordinaten mit Eintragung im georeferenzierten Lageplan als DWG und PDF einschl. Einmessen der T-Abzweige je Rohrmeter. (zzgl. Anfahrtskosten)**
Menge: 824,000 m

#### Titel 02.02 KMR-Rohrleitungen und Zubehör

*Hinweis*
Vorbemerkungen:

Grundlage dieses Angebotes ist die Lieferung und
Verlegung von Fernwärmeleitungen im
KMR-Verbundrohrsystem in Einzelohr mit folgenden
Quialitätsmerkmalen:

Werkseitig vorisoliertes Kunststoffmantelrohr
Verbundsystem zur direkten Erdverlegung gem. den
Anforderungen der EN-Normen 253, 448 (Formstücke) und
488 (Armaturen)

Mediumrohr:
Bezeichnung und technische Lieferbedingungen nach EN
10217-1 und -2
P235GH (1.0345), P235TR1 (1.0254), P235TR2 (1.0255)
Mit Abnahmeprüfzeugnis (APZ) nach EN 10204 - 3.1,
Wanddicken nach EN 253

Mantelrohr:
PEHD-Mantelrohr, Polyethylene High Density (PEHD) ist
ein nahtlos
extrudiertes, schlag- und bruchfestes, zähelastisches
Hartpolyethylen bis -50° C mit glatter Oberfläche.
Allgemeine Güteanforderungen nach DIN 8075

Wärmedämmung:
Polyurethan-Hartschaum besteht aus den Komponenten
Polyol (Komponente A, hell) und Isocyanat (Komponente
B, dunkel). Als Treibmittel ist umweltfreundliches
C-Pentan zu  verwenden, Ozonabbaupotential (ODP) = 0,
Treibhauspotential (GWP) = < 0,001. Dichte gem. EN 253

Lecküberwachungssystem: "nordisch" (CU)
mit je einem blanken und verzinnten Kupferdraht als
Melde- bzw. Überwachungsader

Lieferlängen: Stangenware als 6- oder 12m-Länge

eingesetzte Fabrikate: Isoplus, BRUGG und Logstor

Alle Einheitspreise beinhalten grundsätzlich die
Lieferung und Montage für Vor- und Rücklauf
(Trassenmeter) in Standard-Dämmung inkl.
WIG-Schweißnähte und Nachisolierung (Schrumpfmuffen).
- Erstellung der Rohrstatik (Dehnpolsterplan)
- Trassenwarnband nur liefern, die Verlegung erfolgt
bauseits durch den Tiefbauer.
- Druckproben sind in den Einheitspreisen enthalten und
werden bei nicht in Betrieb befindlichen Leituundngen
als abschnittsweise Dichtigkeitsprüfungen mit innerem
Luftüberdruck von 0,2 - 0,5 bar nach AGFW-Merkblatt
nerFW 602, Abs. 5.1 oder bei in Betrieb befindlichen
Leitungen als Dichtheitsprüfung im Sichtverfahren mit
Betriebsmedium nach FW 602, Abs.  5.4 durchgeführt.

Hinweis: Die angegebenen Außendurchmesser beziehen sich
auf Standard-Dämmung

**02.02.010 KMR-Einzelrohr DN40/110**
Menge: 36,000 m

**02.02.020 KMR-Einzelrohr DN50/125**
*** Bedarfsposition ohne GB
Menge: 1,000 m

**02.02.030 KMR-Einzelrohr DN65/140**
Menge: 42,000 m

**02.02.040 KMR-Einzelrohr DN80/160**
Menge: 360,000 m

**02.02.050 KMR-Einzelrohr DN100/200**
Menge: 252,000 m

**02.02.060 Mehrpreis für 1x verstärkte Dämmung als prozentualer Zuschlag auf Rohrleitungen**
*** Zuschlagsposition

*Hinweis*
KMR-Bogen als 90°-Fertigformteil  für Vor- und Rücklauf
(Trassenmeter) inkl. WIG-Schweißnähte, Nachisolierung
und Dehnungspolster mit Laminat.

**02.02.070 KMR-Bogen DN40/110**
Menge: 6,000 St

**02.02.080 KMR-Bogen DN50/125**
*** Bedarfsposition ohne GB
Menge: 1,000 St

**02.02.090 KMR-Bogen DN65/140**
Menge: 3,000 St

**02.02.100 KMR-Bogen DN80/160**
Menge: 13,000 St

**02.02.110 KMR-Bogen DN100/200**
Menge: 19,000 St

*Hinweis*
KMR-Montagebogen xx° für Vor- und Rücklauf
(Trassenmeter) inkl. 2 St Stahlrohrbögen, 2 St HDPE
Montagebögen incl. PUR-Schaum, WIG-Schweißnäht sowie
Dehnungspolster mit Laminat.

**02.02.120 KMR-Montagebogen xx° DN40/110**
Menge: 2,000 St

**02.02.130 KMR-Montagebogen xx° DN50/125**
*** Bedarfsposition ohne GB
Menge: 1,000 St

**02.02.140 KMR-Montagebogen xx° DN65/140**
Menge: 1,000 St

**02.02.150 KMR-Montagebogen xx° DN80/160**
Menge: 1,000 St

**02.02.160 KMR-Montagebogen xx° DN100/200**
Menge: 2,000 St

*Hinweis*
KMR-Abzweig (45°-T-Abzweig oder Parallel-Abzweig) als
Fertigformteil  für Vor- und Rücklauf (Trassenmeter)
inkl. WIG-Schweißnähte, Nachisolierung und
Dehnungspolster mit Laminat, der Einheitspreis richtet
sich nach der Dimension des Hauptleitung.

**02.02.170 KMR-Abzweig DN65/140**
*** Bedarfsposition ohne GB
Menge: 1,000 St

**02.02.180 KMR-Abzweig DN80/160**
Menge: 4,000 St

**02.02.190 KMR-Abzweig DN100/200**
Menge: 1,000 St

*Hinweis*
KMR-Reduzierung als Fertig- oder Montageformteil incl.
WIG-Schweißnähte, Nachisolierung (Schrumpfmuffe) und
Dehungspolster mit Laminat für Vor- und Rücklauf.

**02.02.200 KMR-Reduzierung DN80/160**
Menge: 1,000 St

**02.02.210 Mehrpreis für 1x verstärkte Dämmung als prozentualer Zuschlag zum Absetzen und wieder Anbinden**
*** Zuschlagsposition

#### Titel 02.03 PEX-Rohrleitungen und Zubehör

*Hinweis*
Rohrleitungen für Vor- und Rücklauf (als Trassenmeter)
in Standard-Dämmung inkl. Press-Verbindungen und
Nachisolierung für Längsverbindungen.
- Trassenwarnband nur liefern, die Verlegung erfolgt
bauseits durch den Tiefbauer.
- Dichtheitsproben sind in den Einheitspreisen
enthalten und werden bei nicht in Betrieb befindlichen
Leitungen als abschnittsweise Dichtigkeitsprüfungen mit
innerem Luftüberdruck von 0,2 - 0,5 bar nach
AGFW-Merkblatt FW 602, Abs. 5.1 oder bei in Betrieb
befindlichen Leitungen als Dichtheitsprüfung im
Sichtverfahren mit
Betriebsmedium nach FW 602, Abs.  5.4 durchgeführt.

Rohreigenschaften:
Mediumrohr: PE-Xa nach DIN 16892/ 16893 (6 Bar, SDR11)
mit Sauerstoffdiffusionssperre (EVAL)
Dämmung: PUR-Schaum, semiflexibel, Lamda50-Wert  <
0.0218 W/mK, Diffusionssperre in der Ummantelung
integriert.
Ummantelung: Polyethylen (PE-LLD) mit glatter bzw.
sinusförmig gewellter Oberfläche
Temperatur: max. Dauerbetriebstemperatur +80°C
(Höchsttemperatur 100h/ 30 Jahre +95°C)
max. Druck: 6 bar
max. Lieferlängen: 75 - 200 m in Abhängigkeit von der
Rohrdimension. Lieferung als konfektionierter Ringbund.
eingesetzte Fabrikate: ISOPLUS

**02.03.010 PEX-Rohr 50mm (DN40)**
Menge: 48,000 m

**02.03.020 PEX-Rohr 63mm (DN50)**
Menge: 38,000 m

**02.03.030 Mehrpreis für 1x verstärkte Dämmung als prozentualer Zuschlag auf Rohrleitungen**
*** Zuschlagsposition

**02.03.040 PEX-Rohr 75mm (DN65)**
Menge: 48,000 m

*Hinweis*
Press-Verbindung inkl. Nachisolierung wegen technisch
erforderlichen Richtungsänderungen und Anbindungen bei
Horizontal-Spülbohrungen für Vor- u. Rücklauf

**02.03.050 Press-Verbindung für PEX-Rohr 50mm**
*** Bedarfsposition ohne GB
Menge: 1,000 St

**02.03.060 Press-Verbindung für PEX-Rohr 63mm**
*** Bedarfsposition ohne GB
Menge: 1,000 St

**02.03.070 Press-Verbindung für PEX-Rohr 75mm**
*** Bedarfsposition ohne GB
Menge: 1,000 St

**02.03.080 Mehrpreis für 1x verstärkte Dämmung als prozentualer Zuschlag auf Formteile**
*** Zuschlagsposition

#### Titel 02.04 KMR-Hausanschlüsse und Leckwarnsystem

**02.04.010 Aderanschlussdose (CU), incl. Schleifenauskopplung aus Endkappe**
Menge: 13,000 St

**02.04.020 Kabelkanal, rund oder eckig, incl. Meldedraht**
Menge: 40,000 m

**02.04.030 Stationäres Überwachungsgerät (CU) 2-Kanal, liefern und installieren**
Menge: 1,000 St

**02.04.040 Schleifenplan inkl. Messabnahmeprotokoll**
Menge: 1,000 ps

*Hinweis*
Anschlüsse im Gebäude inkl. Kugelhahn mit Volldurchgang
(Fabr. Broen), Schrumpf-Endkappe, WIG-Schweißnähte für
Vor- und Rücklauf

**02.04.050 Gebäudekugelhahn einschl. Endkappe DN40/110**
Menge: 5,000 St

**02.04.060 Gebäudekugelhahn einschl. Endkappe DN50/125**
*** Bedarfsposition ohne GB
Menge: 1,000 St

**02.04.070 Gebäudekugelhahn einschl. Endkappe DN65/140**
Menge: 1,000 St

**02.04.080 Gebäudekugelhahn einschl. Endkappe DN80/160**
Menge: 1,000 St

*Hinweis*
Anschlüsse im Gebäude inkl. Absperrventil (Fabr./Typ:
ARI EURO WEDI) PN16, FL/FL, inkl. Schrumpf-Endkappe,
WIG-Schweißnähte, V-Flansch, Blindflansch, Dichtungen,
Schrauben und Muttern für Vor- und Rücklauf, liefern u.
montieren

**02.04.090 Gebäude-Absperrventil einschl. Endkappe DN100/200**
Menge: 6,000 St

**02.04.100 waagerechte Kernbohrung O 200 bis 230mm (Bohrlänge bis 50cm)**
Menge: 10,000 St

**02.04.110 zusätzl. Bohrlänge je cm für waagerechte KB O 200 bis 230mm**
*** Bedarfsposition ohne GB
Menge: 1,000 cm

**02.04.120 waagerechte Kernbohrung O 250 bis 300mm (Bohrlänge bis 50cm)**
Menge: 4,000 St

**02.04.130 zusätzl. Bohrlänge je cm für waagerechte KB O 250 bis 300mm**
*** Bedarfsposition ohne GB
Menge: 1,000 cm

**02.04.140 waagerechte Kernbohrung bis O 350mm (Bohrlänge bis 50cm)**
Menge: 12,000 St

**02.04.150 zusätzl. Bohrlänge je cm für waagerechte KB bis O 300mm**
*** Bedarfsposition ohne GB
Menge: 1,000 cm

*Hinweis*
Abdichtung von Gebäudeeinführungen mittels Futterrohr
bei Mauerwerk bestehend aus
- Zwei-Komponenten Expansionsharz
- PE-Rundschnur
- PVC-Mauerhülsen (passend abgelängt)
- verspachteln der Fugen zwischen Mauerwerk und
  Mauerhülsen
- äußere Bitumendickbeschichtung zwischen Mauerhülse
und Mauerwerk
Hinweis:
Der Ringspalt zwischen Mauerhülsen und Rohrleitungen
wird mittels Ringraumdichtung (separat angeboten)
abgedichtet.

**02.04.160 Futterrohr Di 200 mm (max. 50cm lang)**
Menge: 10,000 St

**02.04.170 Futterrohr Di 200 mm (je weitere 10cm)**
*** Bedarfsposition ohne GB
Menge: 1,000 St

**02.04.180 Futterrohr Di 250 mm (max. 50cm lang)**
Menge: 4,000 St

**02.04.190 Futterrohr Di 250 mm (je weitere 10cm)**
*** Bedarfsposition ohne GB
Menge: 1,000 St

**02.04.200 Futterrohr Di 300 mm (max. 50cm lang)**
Menge: 12,000 St

**02.04.210 Futterrohr Di 300 mm (je weitere 10cm)**
*** Bedarfsposition ohne GB
Menge: 1,000 St

*Hinweis*
Druckwasserdichte Abdichtung von Hauseinführungen in
Kernbohrungen bzw. Futterrohren.
Gummi: EPDM

Hinweis zur druckwasserdichten Abdichtung von
PEX-Fernwärmeleitungen (Ringbundware) in Kernbohrungen
bzw. Futterrohren:
Als Dichtelement dient eine Ringraumdichtung mit einer
Breite von 80mm, welche bündig mit der Außenwand
abschließt. Um die Druckwasserdichtigkeit zu
gewährleisten dürfen die PEX-Rohre im Bohrloch eine
max. Abweichung von 7° nicht überschreiten. Durch die
produktionsbedingte Biegung der Ringbundware aber auch
durch bauseits bedingte, nicht spannungsfreie Verlegung
sind Abweichungen von > 7° i.d.R. unvermeidbar. Aus
diesem Grund ist eine zweite Ringraumdichtung als
Zentrierung mit einer Breite von 40mm einzusetzen,
welche bündig mit der Innenwand abschließt.

**02.04.220 Abdichtung von KMR-Rohr mit einem Außenmantel von 110 - 140mm in einer Kernbohrung/Futterrohr mit einem Innendurchmesser von 200mm.**
Menge: 10,000 St

**02.04.230 Abdichtung von KMR-Rohr mit einem Außenmantel von 160 - 180mm in einer waagerechten Kernbohrung/Futterrohr mit einem Innendurchmesser von 250mm.**
Menge: 4,000 St

**02.04.240 Abdichtung von KMR-Rohr mit einem Außenmantel von 200mm - 225mm in einer waagerechten Kernbohrung/Futterrohr mit einem Innendurchmesser von 300mm**
Menge: 12,000 St

#### Titel 02.05 PEX-Hausanschlüsse

*Hinweis*
Anschluss im  Gebäude inkl. Aufsteck-Endkappe und
Übergang mit AG für Vor- und Rücklauf.
(Kugelhähne sind nicht enthalten und werden gesondert
angeboten)

**02.05.010 Anschluss im Gebäude für PEX-Rohr 50mm (1 1/2")**
Menge: 2,000 St

**02.05.020 Anschluss im Gebäude für PEX-Rohr 63mm (2")**
Menge: 2,000 St

**02.05.030 Anschluss im Gebäude für PEX-Rohr 75mm (2 1/2")**
Menge: 2,000 St

*Hinweis*
Satz Kugelhähne für Vor- und Rücklauf
aus Messing, verchromt mit Stahl-Hebelgriff
bis 2": Fabr. Sanibel, ab 2 1/2": Fabr. HS
Konstruktions-Merkmale
 voller Durchgang
 beidseitiges Innengewinde
 Wartungsfreie Spindelabdichtung durch zwei O-Ringe
 Betriebstemperatur bis 150°C
 Betriebsdruck bis PN40

**02.05.040 Satz Kugelhähne 1 1/4" (DN32)**
Menge: 2,000 St

**02.05.050 Satz Kugelhähne 1 1/2" (DN40)**
Menge: 2,000 St

**02.05.060 Satz Kugelhähne 2" (DN50)**
Menge: 2,000 St

**02.05.070 waagerechte Kernbohrung O 250 bis 300mm (Bohrlänge bis 50cm)**
Menge: 2,000 St

**02.05.080 zusätzl. Bohrlänge je cm für waagerechte KB O 250 bis 300mm**
*** Bedarfsposition ohne GB
Menge: 1,000 cm

**02.05.090 waagerechte Kernbohrung bis O 350mm (Bohrlänge bis 50cm)**
Menge: 4,000 St

**02.05.100 zusätzl. Bohrlänge je cm für waagerechte KB bis O 300mm**
*** Bedarfsposition ohne GB
Menge: 1,000 cm

*Hinweis*
Abdichtung von Gebäudeeinführungen mittels Futterrohr
bei Mauerwerk bestehend aus
- Zwei-Komponenten Expansionsharz
- PE-Rundschnur
- PVC-Mauerhülsen (passend abgelängt)
- verspachteln der Fugen zwischen Mauerwerk und
  Mauerhülsen
- äußere Bitumendickbeschichtung zwischen Mauerhülse
und Mauerwerk
Hinweis:
Der Ringspalt zwischen Mauerhülsen und Rohrleitungen
wird mittels Ringraumdichtung (separat angeboten)
abgedichtet.

**02.05.110 Futterrohr Di 250 mm (max. 50cm lang)**
Menge: 2,000 St

**02.05.120 Futterrohr Di 250 mm (je weitere 10cm)**
*** Bedarfsposition ohne GB
Menge: 1,000 St

**02.05.130 Futterrohr Di 300 mm (max. 50cm lang)**
Menge: 4,000 St

**02.05.140 Futterrohr Di 300 mm (je weitere 10cm)**
*** Bedarfsposition ohne GB
Menge: 1,000 St

*Hinweis*
Druckwasserdichte Abdichtung von Hauseinführungen in
Kernbohrungen bzw. Futterrohren.
Gummi: EPDM

Hinweis zur druckwasserdichten Abdichtung von
PEX-Fernwärmeleitungen (Ringbundware) in Kernbohrungen
bzw. Futterrohren:
Als Dichtelement dient eine Ringraumdichtung mit einer
Breite von 80mm, welche bündig mit der Außenwand
abschließt. Um die Druckwasserdichtigkeit zu
gewährleisten dürfen die PEX-Rohre im Bohrloch eine
max. Abweichung von 7° nicht überschreiten. Durch die
produktionsbedingte Biegung der Ringbundware aber auch
durch bauseits bedingte, nicht spannungsfreie Verlegung
sind Abweichungen von > 7° i.d.R. unvermeidbar. Aus
diesem Grund ist eine zweite Ringraumdichtung als
Zentrierung mit einer Breite von 40mm einzusetzen,
welche bündig mit der Innenwand abschließt.

**02.05.150 Abdichtung von PEX-Rohr mit einem Außenmantel von 160 - 180mm in einer waagerechten Kernbohrung/Futterrohr mit einem Innendurchmesser von 250mm.**
Menge: 2,000 St

**02.05.160 Abdichtung von PEX-Rohr mit einem Außenmantel von 200mm - 225mm in einer waagerechten Kernbohrung/Futterrohr mit einem Innendurchmesser von 300mm**
Menge: 4,000 St

### Bereich 03 DOKUMENTATION

#### Titel 03.01 Bestandspläne

*Hinweis*
Vorbemerkungen Bestandspläne

Die Herstellung der Bestandspläne darf nur durch einen
öffentlich bestellten Vermessungsingenieur erfolgen.
Dieser hat die Richtigkeit der Eintragungen und die
Übereinstimmung mit der Örtlichkeit auf den Plänen zu
bescheinigen.

Qualitätsparameter für Vermessungsleistungen
Für die Bestandspläne sind alle Daten zu liefern im

- Lagebezugssystem ETRS 89/UTM
und im
- Höhenbezugssystem DHHN 2016 LSt 170.

Für die Lagepläne gilt:
- Lage- und Höhenbezugssystem sind in der Legende zu
vermerken
- Die Höhenanschlusspunkte (min. 2) ans amtliche
Höhenbezugssystem sind auf der Legende zum Plan als
Anschluss- und Kontrollpunkt anzugeben.
- Werden Höhen aus GNSS-Messungen genutzt ist dies
explizit in der Legende zu erwähnen.
- In den Lageplänen sind Gitterkreuze darzustellen.
- Punkte haben eine "echte" Höhe oder keine. Die Angabe
0,0 für Punkte ohne Höhe ist unzulässig.
- Punkte die nicht gemessen wurden (z.B. Daten die aus
einem Fachspartenplan übernommen wurden), sind durch
eine andere Schriftart hervorzuheben. Dies ist in der
Legende zu erläutern.
- Verwendete Symbole sind in der Legende zu
dokumentieren.
- Es ist ein Datum für den Stand anzugeben.
- Alle Pläne sind als pdf- und als dxf- oder dwg-Datei
zu liefern.

Besonderheiten sind mit dem Auftraggeber abzusprechen.

Lagepläne sind im Maßstab M 1:500, Längsschnitte im
Maßstab L/H 1:50/500 und Detailzeichnungen im Maßstabe
M 1:25 anzulegen, wie in der Ausführungsplanung
vorgegeben. Zusätzlich zu den vorgenannten Papierplänen
ist ein digitaler Plansatz im DWG-Format (A-CAD 2018
oder später) zu übergeben.

Es ist durch den AN eine Funktionsbeschreibung
einschließlich Betriebsanweisung für die mechanischen
oder elektrotechnischen Einrichtungen inklusive einer
einmaligen Einweisung (vor Ort) des
Bedienungspersonals zu erbringen.

Die Kosten werden nicht gesondert vergütet und sind in
die nachfolgende Position einzukalkulieren.

**03.01.010 Herstellung von Bestands- und Abrechnungsunterlagen**
Nur für den Rohrleitungsbau relevante Pläne !!!

Herstellung von georeferenzierten Bestands- und
Abrechnungsunterlagen. Hierzu sind tachymetrische
Geländeaufnahmen vor und nach den Bauarbeiten
durchzuführen, die auch größtenteils Grundlage für die
Massenermittlung und entsprechend der vorliegenden
Ausschreibung beschriftet sind. Die Pläne oder ggfls.
beigefügten Listen müssen die nach Maßgabe des AG und
AN notwendigen Maßangaben (Flächen, Längen, Höhen)
enthalten.
Die Lage und Höhenlage der neu verlegten
Fernwärmeleitung ist von besonderer Bedeutung bei der
Vermessung. Die Daten sind zwingend zu erfassen.

Vor Endausfertigung sind dem AG Vorabzüge zur Korrektur
zu übergeben.  Bestands- und Abrechnungspläne sind
jeweils im Maßstab 1:250 oder größer anzufertigen. Beim
Vorliegen verschiedener Bestands- und
Abrechnungsbereiche (Bauabschnitte) ist für jeden
Bereich ein gesonderter Plan zu erstellen. Des Weiteren
ist ein Übersichtsplan mit den einzelnen Bestands- und
Abrechnungsabschnitten beizufügen.  Bestands- und
Abrechnungspläne sind jeweils zweifach als
Papierabzüge, einfach als D01- Datei (entsprechend
beigefügter Datensatzbeschreibung und beigefügtem
Punktnummerkatalog) und einfach als DXF/ DWG- Datei
(ACAD 2007) auf CD zu liefern. Die Daten der DXF/ DWG-
Datei sind unter Beachtung der Ebenen-/Layer-Struktur
des AG anzufertigen, d.h. für jeden Oberflächentyp/
Nutzart (Pflaster Gehweg, Pflaster Parkstreifen,
Asphalt, o.ä.) ist ein gesonderter Layer anzulegen.

Alle auf gemessenen Flächen sind als geschlossene
Polylinien (Umringe) darzustellen.
Alle durchgehenden Linienbauwerke wie z.B. Bordanlagen
etc. sind als zusammenhängende Polylinien (Polygonzüge)
darzustellen.
Menge: 1,000 psch

### Bereich 04 STUNDENLOHNARBEITEN

#### Titel 04.01 Stundenlohnarbeiten Personaleinsatz

*Hinweis*
Vorbemerkung Stundenlohn

Arbeiten im Stundenlohn dürfen nur auf besondere Anweisung des Auftraggebers erfolgen.

Der Verrechnungssatz umfaßt sämtliche Aufwendungen,
insbesondere, den tatsächlichen Lohn einschl. vermögenswirksamer Leistungen mit den Zuschlägen für Gemeinkosten (Sozialkassenbeiträge, Winterbauumlage und dgl.)
sowie Lohn- bzw. Gehaltsnebenkosten und Zuschläge für
Überstunden.

**04.01.010 Einsatz eines Facharbeiters**
Menge: 5,000 Std

*Hinweis*
Vorbemerkung Gerätestunden

Die Gerätestellung im Stundenlohn darf nur auf besondere Anweisung des Auftraggebers erfolgen.

In die Verrechnungssätze sind sämtliche Aufwendungen
für die Bedienungskräfte, Unternehmerzuschläge, die
Vorhaltekosten, Betriebsstoffe, Abschreibungen und Verzinsung, Reparaturkosten und Überstundenanteile, der
An- und Abtransport zur Verwendungsstelle einzurechnen.

**04.01.020 Betriebsstunde eines Baggers**
Betriebsstunde eines Baggers  bis 21 to inkl. Mann.
Menge: 5,000 h

**04.01.030 Betriebsstunde Kompressor mit 1 Hammer**
Betriebsstunde eines Kompressors mit einem
Presslufthammer inkl. Mann
Menge: 5,000 h

**04.01.040 Betriebsstunde eines Radladers**
Betriebsstunde eines Radladers inkl. Mann.
Menge: 5,000 h

**04.01.050 Betriebsstunden LKW-Allradkipper 15 to**
Betriebsstunden eines LKW-Allradkippers mit ca. 15 to
Gesamtgewicht inkl. Mann.
Menge: 5,000 h

USt %: 19,00
